# Klempnerarbeiten
Angebotsaufforderung (GAEB 90, DA83)
Währung: EUR

## Zusätzlicher Text
Bauvorhaben
1.BA Sanierung des Dachgeschosses eines mehrgeschossigen Wohnhauses
ohne Grundrissänderung
Motteler Straße 13
04155 Leipzig

Bauherr
Covivio Immobilien SE
c/o Covivio Immobilien GmbH
Essener Straße 66
46047 Oberhausen

Baubeginn:  Oktober 2024

Zuschlagfrist:  ___________________

Preisbindungsfrist:  ___________________

Abgabetermin:  ___________________

Fertigstellung:  ca. Dezember 2024

  ungeprüft  geprüft

Summe Netto:  ____________________ _  ____________________ _

MwSt (19 %):  ____________________ _  ____________________ _

Eine Ortsbesichtigung ist vor Angebotserstellung zwingend erforderlich!

Der Bieter erklärt:
1.) dass er diese Ausschreibung auf Vollständigkeit hin
  geprüft hat, inbesondere auf fehlende Seiten

2.) dass er die Ausschreibung lückenlos gelesen und
  eindeutig verstanden hat

3.) dass bei eventuell Rückfragen eine
  zufriedenstellende, ausreichende Klärung erfolgte

4.) dass er alle sonstigen preisbeeinflussenden
  Leistungen geprüft und kalkuliert hat

5.) dass er sich über die örtlichen Gegebenheiten und
  dem Leistungsumfang im Rahmen einer
  Ortstbesichtigung informiert hat

6.) dass er die Ausschreibung ohne Einschränkung durch
  seine Unterschrift als maßgeblichen Vertragsbestandteil rechtsverbindlich anerkannt hat.

7.) dass alle offenen Fragen zur Ausführung eklärt und
  preislichlich im Angebot erfasst sind.

................, den..................................

rechtsverbindliche Unterschrift Bieter

## Sanitär- und Heizungsarbeiten
Datum: 09.09.24

*Hinweis*
Beschreibung der Baustelle
Bei dem vorliegenden Objekt handelt es sich um ein
fünfgeschossiges Wohnhaus. Das Dachgeschoss soll
komplett saniert werden. Die Sanierung besteht aus 2
Bauabschnitten. Der 1.BA umfasst die Wohneinheiten
11/12/13. Der 2.BA. die Wohneinheiten 14/15. Diese
sollen im Anschluss bearbeitet werden. Das Objekt
befindet sich im Norden Leipzigs im Stadtteil Gohlis.
Ein Aufzug bis ins 4.OG ist vorhanden und kann genutzt
werden.

Besondere Belastungen aus Immissionen
Die bei der Durchführung der Arbeiten auftretenden
Staub - , Lärm- und Verkehrsemissionen sind gemäß dem
geltenden Immissionsschutzgesetz ( Bundes -
Immissionsschutzgesetz - B ImSchG) zu begrenzen.
Lärmintensive Arbeiten sind zu beschränken und dürfen
während der generellen Ruhezeiten nicht ausgeführt
werden.

Maßnahmen gemäß Baustellenverordnung
Allgemeine Vorschriften zum Arbeits- und
Gesundheitsschutz sind verbindlich zu beachten.

*Hinweis*
A)  ALLGEMEINE VORBEMERKUNGEN
=======================================================
==========

A1) Allgemeines:

In den Positionen dieses Leistungsverzeichnisses sind
Arbeiten im Zuge einer Modernisierungen einer Remise
beschrieben.

Dem Einheitspreisabkommen liegen die "Zusätzliche
Vertragsbedingungen für die Ausführung von
Bauleistungen (Z-VOB/B)" der Covivio Immobilien GmbH,
Stand Januar 2022, zugrunde. Für sich auf dieses LV
beziehende Aufträge  gelten die Vertragsbedingungen in
jedem Einzelfall als vereinbart. Sofern zukünftig als
Ersatz für die aktuell gültigen Z-VOB/B Stand Januar
2022 mit dem Auftragnehmer (AN) neue Z-VOB/B vereinbart
werden, gelten für nach Gültigkeitsbeginn die neuen
Z-VOB/B beauftragte Leistungen ausschließlich die neuen
Z-VOB/B.

Für nach diesem "LV" ausgeführte Leistungen gelten,
ergänzend zur den
jeweiligen Leistungsbeschreibungen der einzelnen
Positionen, bei evtl. Widersprüchen in nachfolgend
genannter Reihenfolge, folgende Bedingungen:

1. diese ""Allgemeine Vorbemerkungen für
Schrumpf-Einheitspreisabkommen"" (A)
2. die sich anschließenden ""Allgemeine technische
Vorbemerkungen"" (B)
3. die sich anschließenden ""Besondere technische
Vorbemerkungen"" (für dieses Gewerk) (C)
4. die ""Zusätzliche Vertragsbedingungen für die
Ausführung von Bauleistungen Z-VOB/B""
5. Baustellenordnung der Immeo=Wohnen in der jeweils
gültigen Fassung

Mit Unterzeichnung  erklärt der AN, dass von ihm
sämtliche gesetzlichen, behördlichen und
berufgenossenschaftlichen Auflagen erfüllt werden, die
zur Ausführung der im LV beschriebenen Leistungen
erforderlich sind.

Es dürfen nur solche Materialien verwendet werden, über
die der Auftragsnehmer das uneingeschränkte
Eigentumsrecht besitzt und die vollkommen frei von
Rechten Dritter sind.

Für die Ausführung der Arbeiten ist Fachpersonal in
ausreichender Zahl einzusetzen.
Hierbei ist darauf zu achten, dass für die Ausführung
sämtlicher Arbeiten unsere Baustellenordnung in der
jeweils gültigen Fassung zu beachten ist, die dem
ausführenden Fachpersonal in geeigneter Form zur
Kenntnis zu geben ist.

A2) Kundendienst:

Die  Arbeiten werden in bewohnten Häusern ausgeführt.
Modernisierungsmaßnahmen in bewohnten Häusern verlangen
vom Auftragsnehmer eine hohe Sensibilität. Mit
Rücksicht auf die berechtigten Bedürfnisse unserer
Mieter sind daher Lärm- und schmutzintensive Arbeiten
auf ein Mindestmaß zu reduzieren.

Der Auftraggeber (AG) erwartet vom AN darüber hinaus
tatkräftige Unterstützung bei den Bemühungen,
berechtigten Mieterwünschen zu entsprechen. Dazu
gehören insbesondere folgende Verpflichtungen:

1) Alle Handwerker/Mitarbeiter des AN haben die
Verpflichtung, unseren Kunden (Mietern) höflich und
hilfsbereit zu begegnen. Das Verhalten des AN ist
mitbestimmend für das Bild des Mieters/Kunden über
unsere Gesellschaft. Dementsprechend ist für den AN
neben der ordnungsgemäßen Durchführung seiner
Arbeiten die Kundenzufriedenheit besonderes Ziel seiner
Tätigkeit.

2)  Möbel und sonstiges Mietereigentum, Bodenflächen
und angrenzende Bauteile etc. im Bereich der
auszuführenden Arbeiten sind durch Folie,
evtl.Schaltafeln oder Ähnliches zu schützen. Die
Arbeitsstelle, aber insbesondere such verschmutzte
Gemeinschaftseinrichtungen, wie Treppenhäuser,
Kellerzugänge oder Außenanlagen, sind jeden Tag zu
reinigen und bei Beendigung der täglichen Arbeiten
im ordnungsgemäßen Zustand zu hinterlassen.

A3) Preise:

Die, für die Ausführung von Leistungen nach diesem LV,
hier festgeschriebenen Preise gelten für
Arbeiten im Zuge der Modernisierung der Remise.

In den Einheitspreisen sind sämtliche Kosten, wie
Lohn-, Material- und Nebenkosten enthalten,
insbesondere auch:

1)  Koordination / Terminabsprache(n) mit unseren
Technischen Objektmanager/innen, bzw. Bauleiter/innen
sowie unseren kfm. Objektbetreuer/innen bzw.
Kundenbetreuer/innen und ggf. auch mit unseren Mietern.

2) Sämtliche Fahrt- und Transportkosten,

3) Sämtliche tariflichen Zulagen wie z.B. Schmutz- und
Staubzulagen, Zulagen für ekelerregende
  Arbeiten etc.

4) Die Gestellung, Vorhaltung und spurlose Entfernung
aller erforderlichen Gerüste und  Absperrungen (ggf.
auch Warnschilder) bis zu einer Höhe der Arbeitsbühne
von 2 m; die Mitbenutzung der Gerüste ist allen mit
Reparaturarbeiten beschäftigten Firmen kostenlos zu
gestatten,

5)  Befestigungsmittel aller Art; Hilfsstoffe wie
Nägel, Bindedraht und Kleinmaterial sowie alle
  Baustoffe, die zur kompletten Erstellung der
Leistung erforderlich sind,

6)  Die Abdeckung von Einrichtungsgegenständen zum
Schutz vor Beschädigung und Verschmutzung

7)  Das, ggf. tägliche, Säubern der Arbeitsstelle

8)  Der Ausbau und Abtransport sowie die ordnungsgemäße
Entsorgung, einschließlich  Kippgebühren, sämtlichen
Bauschutts und aller alter, schadhafter Teile. Teile,
für die sich der AG eine generelle oder
einzelfallbezogene Prüfung vorbehalten hat, sind bis zu
diesem Zeitpunkt, längstens jedoch für die Dauer von 10
Wochen, vom AN vorzuhalten und dürfen erst danach
entsorgt werden.

9)  Alle weiteren Nebenleistungen, die zur Erfüllung
der in den Leistungspositionen beschriebenen
  Hauptleistungen, unter Beachtung aller einschlägigen
Vorschriften, erforderlich sind, im EPA
  aber nicht gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des LV sind Nettopreise. Sie gelten
zuzüglich der zum jeweiligen
Leistungserbringungszeitpunkt gültigen Mehrwertsteuer.

A4) Abrechnung:

Eine evtl. vorhandene Position ""An-/Abfahrtpauschale""
darf grundsätzlich nur einmal pro Auftrag  berechnet
werden, auch wenn mehrere Anfahrten (auch an
verschiedenen Tagen) erforderlich sind. Sollten mehrere
Anfahrten aus Gründen erforderlich sein, die
ausschließlich der AG zu vertreten hat, sind diese
besonders zu begründen und als Z Position zu
kennzeichnen.
Soweit im Rahmen eines Auftrags zwei oder mehr
Positionen dieses S-EPA ausgeführt werden, die
gleichartige (identische) Teilleistungen überlappend
enthalten, darf lediglich eine dieser Positionen in
vollem Umfang abgerechnet werden. Die zweite bzw.
weitere Positionen sind dann mit einem anteiligen Preis
als Z-Position in Rechnung zu stellen

Maßgebend für die Abrechnung ist das nach
Fertigstellung der Arbeiten durch den AN zu nehmende
Aufmaß, sowie die Bestätigung es zuständigen
Kundenbetreuers/Bauleiters/Kfm. oder technischen
Objektmanager, dass die Leistungen durchgeführt wurden.

Das testierte Aufmaß bzw. die Bestätigung ist vom AN
mit der Schlussrechnung einzureichen.
Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen  mit unserem Denken und Handeln, mit den
verwendeten Produkten und Lösungen.
Dabei geben wir innerhalb unserer EPAs dementsprechend
umweltverträgliche Produkte als Standard vor und
verweisen auf die sachgemäße Handhabung und Entsorgung
im Rahmen der von uns beauftragten Arbeiten.

A6) SONSTIGES

Die in diesen Bedingungen festgelegten Pflichten hat
der AN jedem Dritten aufzuerlegen, dessen er sich zur
Erfüllung dieser Pflichten bedient.
Die Einheitspreisabkommen dürfen weder ganz noch
teilweise in irgendeiner Form Dritten entgeltlich oder
unentgeltlich zugänglich gemacht werden.

*Hinweis*
B)  ALLGEMEINE TECHNISCHE VORBEMERKUNGEN FÜR
EINHEITSPREISABKOMMEN
================================================

B1) Allgemeines:

Für Lieferung und Ausführung gelten neben dem
Leistungsverzeichnis:

1.  Die neuesten DIN-Vorschriften (ausgenommen DIN
1961), VDE- und VDI-Richtlinien

2.  Die Vorschriften der zuständigen Behörden (z.B.
Bauaufsicht, Gewerbeaufsicht, Brandverhütung, TÜV,
Berufsgenossenschaften und Versorgungsbetriebe,

3.  Die Bestimmungen der Gerüstbauordnung

4.  Die Festlegungen des jeweiligen
Werkstoffherstellers. Die Werkstoffe müssen de
geforderten Bedingungen der Leistungsbeschreibung
entsprechen.

B2) Fachspezifische Nachweise:

Fachspezifische Nachweise, z.B. für den Umgang mit
Asbest, PAK, und dergleichen, sind auf Anforderung des
(AG) jederzeit und umgehend zu erbringen

Bei wesentlichen Änderungen z.B. Ausscheiden eines
befähigten Mitarbeiters oder Auslaufen eines
befristeten Nachweises (z.B. Schweißnachweis) ist der
AN verpflichtet, dies unverzüglich beim (AG)
schriftlich anzuzeigen und ggf. angebotene Aufträge
abzulehnen. Ebenso sind die jeweils gültigen
Unfallverhütungsvorschriften zu beachten und unbedingt
einzuhalten.

B3) Gebäudeschäden:

Falls dem AN bei der Durchführung von Reparaturarbeiten
weitere Gebäudeschäden bekannt werden (auch an anderen
Gewerken), so hat er den zuständigen Kundenbetreuer
oder Bauleiter des AG hierüber umgehend zu
unterrichten.

B4) Lager- und Abstellflächen:

Die Errichtung von Lager- und Arbeitsplätzen ist mit
der jeweiligen Bauleitung vorher abzustimmen.

Baustoffe und Bauteile dürfen nicht in den
Treppenhäusern und/oder auf anderen
Verkehrsflächen gelagert werden.

Bauschutt darf grundsätzlich nicht im Gebäude gelagert
werden.

B5) Bedingungen für die Entsorgung von Abfällen:

Der AN ist verpflichtet, die beim AG anfallenden
Abfälle ordnungsgemäß und sofort zu entsorgen. Zu
diesem Zweck hat er die einschlägigen Gesetze,
Verordnungen und sonstigen öffentlich-rechtlichen
Vorschriften - z.B. das Kreislaufwirtschafts- und
Abfallgesetz - einzuhalten. Eine Zwischenlagerung von
Abfällen ist nicht gestattet.

Sollten die für den Transport und die Entsorgung
erforderlichen Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos - auf seine Kosten eine
Haftpflichtversicherung in ausreichender Höhe für
Personen-, Sach- und Vermögensschäden abzuschließen und
dem AG den Abschluß auf Verlangen nachzuweisen. Diese
Regelung läßt die Haftung des AN unberührt.

Sämtliche Baustoffe und Einbauteile müssen hinsichtlich
hrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

*Hinweis*
C) TECHNISCHE VORBEMERKUNGEN

Die Qualität und der Zustand der Bewässerungs,- und
Abwasserleitungen ist auf Korrosion, ausreichenden
Durchfluss und Fließdruck zu überprüfen, besondere
Aufmerksamkeit muss bei der Prüfung auf Auffälligkeiten
und auf Mängel gelegt werden die die
Trinkwasserqualität beeinträchtigen können oder mit
Schadstoffen belastet sind, wie z.B.:

- Bleileitungen
- Stagnations- bzw.Totwasserstrecken
( z.B. zum Rohrbe-und Entlüfter )
- nicht mehr oder wenig genutzte Leitungsteile und
Entnahmestellen ( z.B. zum Ausguss im DG )
- fest installierte Umgehungsleitungen
( z.B. an Filteranlagen )
- falsche Rohrqualität oder Reihenfolge
- falsche, fehlende oder nicht ausreichende
Dämmung /Isolierung
- Abwasserleitungen aus Material mit Asbestbelastung
(z.B. vom Hersteller Eternit )
- Isolierungen mit oder Verdacht auf Asbestanteil sind
sofort der Bauleitung zu melden !!

Arbeiten an diesen dürfen ohne Sanierungsplan nicht
erfolgen !!

Sollten die genannten oder auch andere Auffälligkeiten
festgestellt werden, sind diese in Abstimmung mit der
Bauleitung zu entfernen, mangelhafte Rohrleitungen sind
zu erneuern, fehlende Dämmungen / Isolierungen sind zu
installieren, nachträgliche und zusätzliche Arbeiten /
Dämmungen / Isolierungen an vorhandenen Rohrleitungen
werden separat vergütet.

Die Installationen haben den neuesten DIN Vorschriften
und Normen, DVGW Arbeitsblätter und den
allgemeinen anerkannten Regeln der Technik zu erfolgen,
besonders ist hier die Trinkwasser (TrinkwV)
Vorschrift zu beachten, die Berechnung der
Rohrleitungsdimensionierung erfolgt durch den
Auftragnehmer, dieses ist in die Einheitspreisen
einzukalkulieren.

Zur Verbraucherfassung von Kalt,- und Warmwasser sind
alle Entnahmestellen in der Wohnung, in den
Nasszellen, wie: Bad, WC und Küche, mit den
erforderlichen Zählervorrichtungen auszustatten, alle
Installationen sind in den Wohnungen mittels UP-Ventile
absperrbar herzustellen.

Hinweis Wasserzähler: der Ausführungstyp - Allmess oder
KOAX 2"- ist bei der Bauleitung zu erfragen,
in Berlin dürfen nur KOAX 2" Wasserzähler eingebaut
werden.

Trinkwasser Bewässerungleitungen sind gemäß der
Wasserqualität des Versorgers durch den AN in
Kupfer-, Edelstahl- oder Kunststoffverbundrohr zu
installieren, eventuelle wenig durchströmte
Entnahmestellen, z.B. der Waschmaschinenanschluss im
Bad, sind bei der Rohrinstallation zu schleifen
dieses ist in die Einheitspreisposition entsprechend
einzukalkulieren.

Abwasserfallleitungen sind bis zum obersten Geschoss
bzw.bis zum vorletzten Brandabschnitt in SML-Rohr
oder schallgedämmten Kunststoff DB Rohr auszuführen,
die Objektanschlüsse in der Wohnung, sowie die
Strangentlüftung im letzten Brandabschnitt (z.B.
Dachboden/Speicher), können in Kunststoff Abflussrohr
erfolgen.

Alle Einrichtungsgegenstände und LV Positionen sind
komplett zu liefern und gebrauchsfertig zu montieren,
einschließlich aller dafür erforderlichen Materialien
wie z.B. Rotgussverlängerungen, Befestigungs,- und
Dichtungsmaterialien o.ä., im Boden- und im
Spritzwasserbereich sind die Anschlüsse innerhalb der
Plattierung mit Sanitärsilikon o.ä. Dichtungsmitteln zu
versiegeln.

Die nachfolgenden Positionen -Installationseinheit-
sind einschließlich:
-aller erforderlichen Be,- und Entwässerungsleitungen,
-Form- und Verbindungsstücke, Isolierungs,-
-Befestigungs-, Brandschutz,- und Schallschutzmaterial,
-Fräs,- und / oder Stemmarbeiten, auszuführen.
sofern nicht anders beschrieben

Alle erforderlichen Rohrleitungsmassen, die für die
Installation erforderlich sind, müssen in die
Installationeinheiten und deren Einheitspreise
entsprechend vom Auftragnehmer einkalkuliert und
eingerechnet werden, die Positionierung oder die Anzahl
der installierten Einheiten hat keinen Einfluss auf die
Abrechnung, erst ab einer Nasszellen-Raumfläche ( die
Küche ist ausgenommen ) von über 8 m² wird ein Zuschlag
gewährt.

Für die Rohrinstallation sind folgende Systeme und
Qualitäten freigegeben:
Bewässerung:  Kupfer- Edelstahl- und
Mehrschichtverbundrohre
Entwässerung: SML und Kunststoff-
Entwässerungsleitungen

Nachhaltigkeit:

Es sollen Materialien verwendet werden die unter
ökologischen/ökonomischen Gesichtspunkten ausgewählt
werden und dem Thema Nachhaltigkeit entsprechen, hierzu
zählen Wasser und energiesparende Armaturen mit dem
Label "Water Efficiency Label WELL" (Bewertungssystem
über den effizienten Umgang mit Wasser und Energie)
oder "Blue Responsibility" ( Initiative der Deutschen
Sanitärwirtschaft=VDS mit dem Ziel der Dokumentation
von Nachhaltigen Sanitärlösungen und der
verantwortungsbewusste Umgang mit Wasser).
Innovative Technologien wie "IdealPure"
(Kontaktvermeidung von Trinkwasser zum Armaturenkörper
um 100% blei- und nickelfreies Trinkwasser zur
Verfügung zu stellen), sollten Anwendung finden.
Alle Armaturen, Hand- und Kopfbrausen müssen mit
Durchflussbegrenzern ausgestattet sein um den
Wasserverbrauch auf 5, 8 und 12 Liter pro Minute zu
begrenzen. Spülkästen müssen mit einer 2 Mengen
Spültechnologie (Spülvorgang 6 oder 4,5Liter)
ausgestattet sein.
Die Verwendung von schmutzabweisenden Oberflächen z.B.:
"Ideal Plus" (von 3M entwickelte Oberflächenveredelung,
reduziert entsprechend Reinigungsmittel und Aufwand),
bei Einrichtungsgegenständen sollte Verwendung finden.
Badewannen und Duschtassen aus Emailliertem Stahl sind
zu 100% recyclingfähig.
Nachweise sind auf Anfrage des AG vorzulegen

Leistungen, welche im Nachgang nicht zu prüfen sind
(z.B. Fertigstellung Rohinstallation), müssen vom AN
bildlich dokumentiert und der Rechnung beigefügt
werden.

Auf Verlangen des AG ist ein Mengenaufmaß bzw.
Materialbericht und ein Bericht über die Druckprüfung
der Neuinstallation vorzulegen und sind in den
Einheitspreisen mit einzukalkulieren.

### Bereich 1 Motteler Straße 13

*Hinweis*

### Bereich 2 WE 11

#### Abschnitt 2.1 WE 11 Bad

**2.1.10 Installationseinheit TECE Profi WT-Modul**
Installationseinheit TECE Profi WT -Modul BH 1120 mm
mit
zwei Montageblöcken
Einschl . Bewässerungsleitungen aus Metallverbundrohr
DN20, bis 2,5 m je Anschlussleitung und 0,5m
Verteilungsleitung
einschl. Form- und Verbindungsmaterial und
Wandscheiben.
0,5 m Entwässerungsleitung DN 50 aus schallgedämmten
Kunststoffrohr
inkl. Bögen und Übergängen

Für die Installation sind folgende Hersteller, Systeme
und Typen freigegeben:
Hersteller : TECE
Typ: TECE Profil
Artikelnummer 9310017
liefern und montieren
Menge: 1,000 Stk

**2.1.20 Installationseinheit Wand WC, TECE Base BH 1120 mm, Breite 500 mm**
einschl . aller erforderlichen Be, - und
Entwässerungsleitungen bis 1,5m  Leitungslänge
Metallverbundrohr DN20, Entwässerung schallgedämmtes
Kunststoffrohr DN100
einschl. der notwendigen Formteile Abzweige und
Bögen Befestigung etc., einschl . im Lieferumfang
enthaltene Betätigungsplatte
Base in weiß
Hersteller : TECE
Typ: Base Best. Nr .9400000
einschl .Betätigungsplatte Base

liefern und montieren
Menge: 1,000 Stk

**2.1.30 Installationseinheit Waschmaschine UP**
Installationseinheit Waschmaschine UP- Geruchverschluss
mit integrierter Wasserversorgung
Geruchverschluss: für Wandeinbau, Abwasserschlauch von
Wasch- oder Spülmaschine, Kunststoff, Wasserversorgung
integriert
Austattung: Ventil mit Rückflussverhinderer und
Rohrbelüfter, Montageschiene,
Abdeckplatte Edelstahl, Schlauchverschraubung 90 Grad
verchromt
Einschl . Be- und Entwässerungsleitungen bis 1,5m
Metallverbundrohr DN20 und 1 m Entwässerungsleitung
DN100/50, einschl. aller Form und Verbindungsteile,
Bewässerungsleitung schleifen und nicht als
Stichleitung ausführen!!
komplett liefern und montieren
Menge: 1,000 Stk

**2.1.40 Installationseinheit Badewanne, ohne Montageelement**
Anschlüsse für eine Badewanne, AP oder UP Armatur, ohne
Montageelement, herstellen,
einschl . Be, - und Entwässerungsleitungen und aller
Form- u nd Verbindungsstücke, Isolierungs, -
Befestigungs-, und Schallschutzmaterial, Fräs, - oder
Stemmarbeiten

liefern und montieren
Menge: 1,000 Stk

**2.1.50 TECE Seal System Abdichtungsset 1/2 " f ür Wanddurchführungen**
bestehend aus:

- 2 x Baustopfen
- 2 x Dichthülse
- 2 x Dichtmanschette
Mit dem Abdichtungsset für Wanddurchführungen lassen
sich
Armaturenanschlüsse einfach und normgerecht ausführen.
Die Dichtmanschette sollte dem Fliesenleger übergeben
werden
damit dieser sie in seine Abdichtarbeiten integrieren
kann
Hersteller : TECE
Produkt : Abdichtungsset Art. -N r .: 704805
liefern und montieren
Menge: 2,000 Stk

**2.1.60 Badewanne Kaldewei Saniform Plus 1700 / 750 mm**
Badewanne Kaldewei Saniform Plus 1700 / 750 mm,

aus 3,5 mm Stahl -Email, Farbe weiß, inclusive
Schalldämm, - und Wannenabdichtband

Hersteller : Kaldewei
Maße: 1700 / 750 mm
Typ: Saniform Plus Modell- Nr . 3 71-1

liefern und montieren
Menge: 1,000 Stk

**2.1.70 Badewannenträger aus Kunststoff für Kaldewei Saniform**
Badewannenträger aus Kunststoff für Kaldewei Saniform

aus schwerentflammbarem Material nach DIN 4 102- B1,
passend für Kaldewei Saniform Plus 1700 / 700 / 750 mm

liefern und montieren
Menge: 1,000 St

**2.1.80 Badewannen Ab- u nd Überlaufgarnitur mit Drehbetätigung**
für Normal,- und Sonderwannen, Bowdenzug, inclusive
Fertigbauset verchromt

Hersteller : Viega Multiplex Visign M 2 / Geberit d 52

liefern und montieren
Menge: 1,000 Stk

**2.1.90 Badearmatur Ideal Standard Ceraplan mit Handbrause, Halter und Brauseschlauch**
Badearmatur Ideal Standard Ceraplan mit
Handbrause, Halter und Brauseschlauch.

Brauseschlauch 1500 mm

Hersteller : Ideal Standard
Serie: C eraplan Art .- Nr. BD 2 58 AA

liefern und montieren
Menge: 1,000 Stk

**2.1.100 Bad Accessoires Keuco Wannengriff**
Bad Accessoires Keuco Wannengriff

Wannengriff, Material Metall, Farbe chrom, einschl .
Befestigunssatz

Hersteller : Keuco
Typ: S erie Moll Art. -N r . 12707

liefern und montieren
Menge: 1,000 Stk

**2.1.110 Wand - WC i. life B**
Serie: I deal Standard i. life B

Hersteller : Ideal Standard
Material : Keramik ( Kristallporzellan)
Tiefspüler
Außenmaße (BxTxH) : 360x 545x 335 mm
Farbe / Oberfläche: Weiß ( Alpin)

Artikel - Nr .: T 461401

liefern und montieren
Menge: 1,000 Stk

**2.1.120 WC- Sitz i. life B Softclosing**
Serie: Ideal Standard i. life B
Hersteller : Ideal Standard
Material : Kunststoff ( Duroplast )
Außenmaße ( BxTxH) : 360x 450x 45 mm
Inklusive Befestigung
Mit Deckel
Farbe / Oberfläche: Weiß
Softclose
Sitz -Typ: Sandwich

Artikel - Nr .: T 500301

liefern und montieren
Menge: 1,000 Stk

**2.1.130 Waschtisch i. life B 1 Hl. m. Ül . 600 x440x 180mm Weiß**
Serie: Ideal Standard i.l ife B
Hersteller : Ideal Standard
Material : Keramik ( Feinfeuerton )
Farbe / Oberfläche: Weiß ( Alpin)
Artikel - Nr .: T 460701

liefern und montieren
Menge: 1,000 Stk

**2.1.140 Waschtischarmatur Ideal Standard Ceraplan H 7 5**
Waschtischarmatur Ideal Standard Ceraplan H 75 .
Ablaufgarn. Ausld . 124/103mm Chrom
Hersteller : Ideal Standard

Serie: CeraPlan H75 H 103mm
Art.-Nr . BD 214 AA

liefern und montieren
Menge: 1,000 Stk

**2.1.150 Flaschen -Geruchverschluß 1 1/4"**
Flaschen- Geruchverschluß 1 1 /4"
1 1 /4 " , mit verstellbarem Tauchrohr, in allen
erforderlichen Längen,
Abgang mit Schubrosette, verchromt,

einschl.Gummianschlussnippel
liefern und montieren
Menge: 1,000 Stk

**2.1.160 Eckventil 1/2 " , verchromt**
Eckventil 1 /2" , verchromt,
einschl . S chubrosette und Quetschverschraubung

liefern und montieren
Menge: 2,000 Stk

**2.1.170 Brandschutzmannschette für brennbare Rohre 93 - 112 mm**
*** Bedarfsposition ohne GB
Brandschutzmannschette für brennbaren Rohre 93 - 112 mm

Rohr- Abmessung: 93 - 112 mm
Systeme: Doyma, CosmoFLAM, Wavin, Geberit,
Skolan

liefern und montieren
Menge: 1,000 Stk

**2.1.180 Anschluss einer vorhandenen Bestands Gas- Kombitherme**
wird aktuell im Keller gelagert, soll im Zuge der
Arbeiten angeschlossen werden, notwendiges
Kleinmaterial wird bei Bedarf seperat vergütet
Menge: 1,000 psch

#### Abschnitt 2.2 WE 11 Heizung

**2.2.10 Anschluss an Bestandsleitung herstellen VL/RL**
Anschluss an Bestandsleitung herstellen,
für Vorlauf / Rücklauf (paarweise)

Bestandsleitung Kupferrohr DN20/ Übergang
Metallverbundrohr  20mm

liefern und montieren
Menge: 1,000 Stk

**2.2.20 Raxofix Mehrschichtverbundrohr 20x2,8mm**
Rohrleitungen für Trinkwasser- und
Heizungs-Installationen,
Trinkwasserleitung kalt nach DIN 1988-200
(Tabelle 8), Trinkwasserleitung warm nach
DIN 1988-200 (Tabelle 9) 50 % Dämmanforderung,
Heiz- und Warmwasserleitung nach GEG 50 %
Dämmanforderung (Anlage 8 zu den §§ 69, 70
und 71 Absatz 1),
aus formstabilen grauen
Mehrschichtverbundrohr
nach DIN EN ISO 21003-2,
diffusionsdicht,
mit 13 mm starker Rundumdämmung grau,
Lambda = 0,040 W/(m·K),

Verbindung mit Raxofix-Verbinder aus
Siliziumbronze,
als druckverlustoptimiertes System,
ohne O-Ring,
mit SC-Contur und DVGW zertifizierter
Prüfsicherheit bei unverpresstem Verbinder,
mit DVGW-Baumusterprüfzertifikat

Fabrikat:  Viega
Typ:  Raxofix oder gleichwertig

Raxofix Mehrschichtverbundrohr
nach DIN EN ISO 21003-2,
mit Rundumdämmung 13 mm,
20 x 2,8 mm

einschl. Befestigungsmaterial

liefern und montieren
Menge: 40,000 m

**2.2.30 Raxofix T-Stück 20x16x20**
Raxofix T-Stück 20x16x20

liefern und montieren
Menge: 6,000 Stk

**2.2.40 Raxofix Kupplung 20x16**
Raxofix Kupplung 20x16mm

liefern und montieren
Menge: 2,000 Stk

**2.2.50 Raxofix Bogen 20mm**
Raxofix Bogen90°x 20mm

liefern und montieren
Menge: 8,000 Stk

**2.2.60 Kompaktheizkörper Typ 33**
Kompaktheizkörper, PROFLIERT als Plattenheizkörper, mit
oberer Abdeckung, Seitenverkleidung, grundiert und
entlackiert,
mit Konvektonslamellen, Druckstufe PN 10 .
Einschließlich Montageset mit allen Halterungen, mit
Blind und
Entlüftungsstopfen (mit verdrehbarem Rändelkopf
),vernickelt.

Fabrikat : Kermi, Buderus oder HM
Typ: 33
Farbe: weiß, (Standardfarbe des Herstellers)
Bauhöhe: 600 mm
Baulänge: 1000 mm

einschl, Befestigungen, Entlüfter ,Stopfen
liefern und montieren
Menge: 2,000 Stk

**2.2.70 Kompaktheizkörper Typ 22**
Kompaktheizkörper, PROFLIERT als Plattenheizkörper, mit
oberer Abdeckung, Seitenverkleidung, grundiert und
entlackiert,
mit Konvektonslamellen, Druckstufe PN 10.
Einschließlich Montageset mit allen Halterungen, m it
Blindund
Entlüftungsstopfen (mit verdrehbarem Rändelkopf),
vernickelt.

Fabrikat : Kermi, Buderus oder HM
Typ: 22
Farbe: weiß, (Standardfarbe des Herstellers)
Bauhöhe: 600 mm
Baulänge: 1000 mm

einschließlich Befestigungen, einsch. Entlüfter,
Stopfen
liefern und montieren
Menge: 3,000 Stk

**2.2.80 Hahnblock für Ventilheizkörper 3/4"**
Hahnblock 3/4"
Rohrabstand 50mm
Rohranschluss 15mm

liefern und montieren
Menge: 6,000 Stk

**2.2.90 Thermostatkopf Danfoss Aero RA,m. Nullabsperrung**
Thermostatkopf Danfoss Aero RA,
m. Nullabsperrung

liefern und montieren
Menge: 6,000 Stk

**2.2.100 Doppel Abdeckrosette**
Doppel Abdeckrosette
16mm Rohrabstand 50mm
weiß

liefern und montieren
Menge: 5,000 Stk

**2.2.110 Kermi Badheizkörper Basic 50 BH 1770/BL 599**
Badheizkörper Kermi Basic - 50 BH 1770 mm / B L 599 mm,
einschl. B efestigungsset und Entlüftungsstopfen
Hersteller: Kermi
Maße: Bauhöhe 1770 mm / Baulänge 599 mm
Typ: Basic - 50, weiß

liefern und montieren
Menge: 1,000 Stk

**2.2.120 Badheizkörper Anschlussgruppe mit TH -Regler Honeywell MNG, Design**
Badheizkörper Anschlussgruppe mit TH - Regler Honeywell
MNG, Design,
Die Anschlußverrohrung des Vor -und Rücklaufes zum
Heizkörpers hat primär über die Wand und nur in
Ausnahmefällen über den Boden zu erfolgen,beim Anschluß
vom Boden muß dieser fachgerecht versiegelt werden,
einschl. Rosetten zur Abdeckung.
Hersteller : Honeywell
Oberfläche: weiß
Typ: MNG Therafix Design Bestell- Nr.
V2 881 + Thera- 3 T6 001

liefern und montieren
Menge: 1,000 Stk

**2.2.130 Rockwool Conlitschale 150U**
*** Bedarfsposition ohne GB
Rockwool Conlit 150 U Brandschutz
Steinwolle-Schale
Dammung 20mm
Isolierung Dämmung 20mm

liefern und montieren
Menge: 1,000 Stk

**2.2.140 Anlage füllen und entlüften**
Anlage füllen und entlüften
bestehend aus:

füllen und entlüften Anschlussleitung
füllen und entlüften Heizkörper

je 2 Heizkreise
Menge: 1,000 pau

### Bereich 3 WE 12

#### Abschnitt 3.1 WE 12 Heizung

**3.1.5 Kompaktheizkörper Typ 11**
Kompaktheizkörper, PROFLIERT als Plattenheizkörper, mit
oberer Abdeckung, Seitenverkleidung, grundiert und
entlackiert,
mit Konvektonslamellen, Druckstufe PN 10.
Einschließlich Montageset mit allen Halterungen, mit
Blind und
Entlüftungsstopfen (mit verdrehbarem Rändelkopf),
vernickelt.
Abrechnungslänge je lfm. ohne Stückzuschlag.
Ausführung nach Angaben der Bauleitung.
Fabrikat : Kermi, Buderus oder HM
Typ: 11
Farbe: weiß, (Standardfarbe des Herstellers)
Bauhöhe: 600 mm
Baulänge: 650 mm
Menge: 1,000 St

**3.1.10 Kompkatheizkörper Typ 22**
Kompaktheizkörper, PROFLIERT als Plattenheizkörper, mit
oberer Abdeckung, Seitenverkleidung, grundiert und
entlackiert,
mit Konvektonslamellen, Druckstufe PN 10.
Einschließlich Montageset mit allen Halterungen, mit
Blind und
Entlüftungsstopfen (mit verdrehbarem Rändelkopf),
vernickelt.
Abrechnungslänge je lfm. ohne Stückzuschlag.
Ausführung nach Angaben der Bauleitung.
Fabrikat : Kermi, Buderus oder HM
Typ: 22
Farbe: weiß, (Standardfarbe des Herstellers)
Bauhöhe: 600 mm
Baulänge: 650 mm
Menge: 1,000 St

**3.1.20 Kompaktheizkörper Typ 33**
Kompaktheizkörper, PROFLIERT als Plattenheizkörper, mit
oberer Abdeckung, Seitenverkleidung, grundiert und
entlackiert,
mit Konvektonslamellen, Druckstufe PN 10 .
Einschließlich Montageset mit allen Halterungen, mit
Blind und
Entlüftungsstopfen (mit verdrehbarem Rändelkopf
),vernickelt.

Fabrikat : Kermi, Buderus oder HM
Typ: 33
Farbe: weiß, (Standardfarbe des Herstellers)
Bauhöhe: 600 mm
Baulänge: 800 mm

einschl, Befestigungen, Entlüfter ,Stopfen
liefern und montieren
Menge: 1,000 Stk

**3.1.30 Kompaktheizkörper Typ 22**
Kompaktheizkörper, PROFLIERT als Plattenheizkörper, mit
oberer Abdeckung, Seitenverkleidung, grundiert und
entlackiert,
mit Konvektonslamellen, Druckstufe PN 10.
Einschließlich Montageset mit allen Halterungen, m it
Blindund
Entlüftungsstopfen (mit verdrehbarem Rändelkopf),
vernickelt.

Fabrikat : Kermi, Buderus oder HM
Typ: 22
Farbe: weiß, (Standardfarbe des Herstellers)
Bauhöhe: 500 mm
Baulänge: 800 mm

einschließlich Befestigungen, einsch. Entlüfter,
Stopfen
liefern und montieren
Menge: 3,000 Stk

**3.1.40 Hahnblock für Ventilheizkörper 3/4"**
Hahnblock 3/4"
Rohrabstand 50mm
Rohranschluss 15mm

liefern und montieren
Menge: 7,000 Stk

**3.1.50 Thermostatkopf Danfoss Aero RA, m. Nullabsperrung**
Thermostatkopf Danfoss Aero RA,
m. Nullabsperrung

liefern und montieren
Menge: 7,000 Stk

**3.1.60 Doppel Abdeckrosette**
Doppel Abdeckrosette
16mm Rohrabstand 50mm
weiß

liefern und montieren
Menge: 6,000 Stk

**3.1.70 Kermi Badheizkörper Basic 50 BH 1770/BL 599**
Badheizkörper Kermi Basic - 50 BH 1770 mm / B L 599 mm,
einschl. B efestigungsset und Entlüftungsstopfen
Hersteller: Kermi
Maße: Bauhöhe 1770 mm / Baulänge 599 mm
Typ: Basic - 50, weiß

liefern und montieren
Menge: 1,000 Stk

**3.1.80 Badheizkörper Anschlussgruppe mit TH -R egler Honeywell MNG, D esign**
Badheizkörper Anschlussgruppe mit TH - Regler Honeywell
MNG, Design,
Die Anschlußverrohrung des Vor -und Rücklaufes zum
Heizkörpers hat primär über die Wand und nur in
Ausnahmefällen über den Boden zu erfolgen,beim Anschluß
vom Boden muß dieser fachgerecht versiegelt werden,
einschl. Rosetten zur Abdeckung.
Hersteller : Honeywell
Oberfläche: weiß
Typ: MNG Therafix Design Bestell- Nr.
V2 881 + Thera- 3 T6 001

liefern und montieren
Menge: 1,000 Stk

**3.1.90 Rockwool Conlitschale 150U**
*** Bedarfsposition ohne GB
Rockwool Conlit 150 U Brandschutz
Steinwolle-Schale
Dammung 20mm
Isolierung Dämmung 20mm

liefern und montieren
Menge: 1,000 Stk

**3.1.100 Anlage füllen und entlüften**
Anlage füllen und entlüften
bestehend aus:

füllen und entlüften Anschlussleitung
füllen und entlüften Heizkörper

je 2 Heizkreise
Menge: 1,000 psch

### Bereich 4 WE 13

#### Abschnitt 4.1 WE 13 Bad

**4.1.10 Installationseinheit TECE Profi WT-Modul**
Installationseinheit TECE Profi WT -Modul BH 1120 mm
mit
zwei Montageblöcken
Einschl . Bewässerungsleitungen aus Metallverbundrohr
DN20, bis 2,5 m je Anschlussleitung und 0,5m
Verteilungsleitung
einschl. Form- und Verbindungsmaterial und
Wandscheiben.
0,5 m Entwässerungsleitung DN 50 aus schallgedämmten
Kunststoffrohr
inkl. Bögen und Übergängen

Für die Installation sind folgende Hersteller, Systeme
und Typen freigegeben:
Hersteller : TECE
Typ: TECE Profil
Artikelnummer 9310017
liefern und montieren
Menge: 1,000 Stk

**4.1.20 Installationseinheit Wand WC, TECE Base BH 1120 mm, Breite 500 mm**
einschl . aller erforderlichen Be, - und
Entwässerungsleitungen bis 1,5m  Leitungslänge
Metallverbundrohr DN20, Entwässerung schallgedämmtes
Kunststoffrohr DN100
einschl. der notwendigen Formteile Abzweige und
Bögen Befestigung etc., einschl . im Lieferumfang
enthaltene Betätigungsplatte
Base in weiß
Hersteller : TECE
Typ: Base Best. Nr .9400000
einschl .Betätigungsplatte Base

liefern und montieren
Menge: 1,000 Stk

**4.1.30 Installationseinheit Waschmaschine UP**
Installationseinheit Waschmaschine UP- Geruchverschluss
mit integrierter Wasserversorgung
Geruchverschluss: für Wandeinbau, Abwasserschlauch von
Wasch- oder Spülmaschine, Kunststoff, Wasserversorgung
integriert
Austattung: Ventil mit Rückflussverhinderer und
Rohrbelüfter, Montageschiene,
Abdeckplatte Edelstahl, Schlauchverschraubung 90 Grad
verchromt
Einschl . Be- und Entwässerungsleitungen bis 1,5m
Metallverbundrohr DN20 und 1 m Entwässerungsleitung
DN100/50, einschl. aller Form und Verbindungsteile,
Bewässerungsleitung schleifen und nicht als
Stichleitung ausführen!!
komplett liefern und montieren
Menge: 1,000 Stk

**4.1.40 Installationseinheit Duschwanne, ohne Montageelement**
Anschlüsse für eine Duschwanne, AP oder UP Armatur,
ohne Montageelement, herstellen,
einschl. Be, - und Entwässerungsleitungen und aller
Form- u nd Verbindungsstücke, Isolierungs, -
Befestigungs- , und Schallschutzmaterial, Fräs, - oder
Stemmarbeiten

liefern und montieren
Menge: 1,000 Stk

**4.1.50 TECE Seal System Abdichtungsset 1/2 " f ür Wanddurchführungen**
bestehend aus:

- 2 x Baustopfen
- 2 x Dichthülse
- 2 x Dichtmanschette
Mit dem Abdichtungsset für Wanddurchführungen lassen
sich
Armaturenanschlüsse einfach und normgerecht ausführen.
Die Dichtmanschette sollte dem Fliesenleger übergeben
werden
damit dieser sie in seine Abdichtarbeiten integrieren
kann
Hersteller : TECE
Produkt : Abdichtungsset Art. -N r .: 704805
liefern und montieren
Menge: 2,000 Stk

**4.1.60 Duschwanne Kaldewei Duschplan 800 x 800mm mit Styroporträger**
Höhe 65 mm ohne Styroporträger
Hersteller : Kaldewei
Maße: 800 x 800 mm,
Typ: Duschplan Modell- Nr . 542-1 / 543-1 /
545-1

liefern und montieren
Menge: 1,000 Stk

**4.1.80 Duschwannen Ablaufgarnitur für Ablaufloch 90 mm**
Duschwannen Ablaufgarnitur für Ablaufloch 90 mm
Geruchverschluss, inclusive Ablaufdeckel Fertigbauset
verchromt
Hersteller : Viega Tempoplex / Geberit d90

liefern und montieren
Menge: 1,000 Stk

**4.1.90 Brausearmatur Ideal Standard Ceraplan Chrom**
Hersteller : Ideal Standard
Serie: Ceraplan Art .- Nr. BD 2 50 AA

liefern und montieren
Menge: 1,000 Stk

**4.1.100 Brausestangenset 900 mm Ideal Standard**
Hersteller : Ideal Standard
Serie: I dealrain S1 Art. - Nr . B 9502 AA + B
960990 o. 9 1 NU

liefern und montieren
Menge: 1,000 Stk

**4.1.110 Wand - WC i. life B**
Serie: I deal Standard i. life B

Hersteller : Ideal Standard
Material : Keramik ( Kristallporzellan)
Tiefspüler
Außenmaße (BxTxH) : 360x 545x 335 mm
Farbe / Oberfläche: Weiß ( Alpin)

Artikel - Nr .: T 461401

liefern und montieren
Menge: 1,000 St

**4.1.120 WC- Sitz i. life B Softclosing**
Serie: Ideal Standard i. life B
Hersteller : Ideal Standard
Material : Kunststoff ( Duroplast )
Außenmaße ( BxTxH) : 360x 450x 45 mm
Inklusive Befestigung
Mit Deckel
Farbe / Oberfläche: Weiß
Softclose
Sitz -Typ: Sandwich

Artikel - Nr .: T 500301

liefern und montieren
Menge: 1,000 St

**4.1.130 Waschtisch i. life B 1 Hl. m. Ül . 600 x440x 180mm Weiß**
Serie: Ideal Standard i.l ife B
Hersteller : Ideal Standard
Material : Keramik ( Feinfeuerton )
Farbe / Oberfläche: Weiß ( Alpin)
Artikel - Nr .: T 460701

liefern und montieren
Menge: 1,000 Stk

**4.1.140 Waschtischarmatur Ideal Standard Ceraplan H 75**
Waschtischarmatur Ideal Standard Ceraplan H 75 .
Ablaufgarn. Ausld . 124/103mm Chrom
Hersteller : Ideal Standard

Serie: CeraPlan H75 H 103mm
Art.-Nr . BD 214 AA

liefern und montieren
Menge: 1,000 Stk

**4.1.150 Flaschen -Geruchverschluß 1 1/4"**
Flaschen- Geruchverschluß 1 1 /4"
1 1 /4 " , mit verstellbarem Tauchrohr, in allen
erforderlichen Längen,
Abgang mit Schubrosette, verchromt,

einschl.Gummianschlussnippel
liefern und montieren
Menge: 1,000 Stk

**4.1.160 Eckventil 1/2 " , verchromt**
Eckventil 1 /2" , verchromt,
einschl . S chubrosette und Quetschverschraubung

liefern und montieren
Menge: 2,000 Stk

**4.1.170 Brandschutzmannschette für brennbare Rohre 93 - 112 mm**
*** Bedarfsposition ohne GB
Brandschutzmannschette für brennbaren Rohre 93 - 112 mm

Rohr- Abmessung: 93 - 112 mm
Systeme: Doyma, CosmoFLAM, Wavin, Geberit,
Skolan

liefern und montieren
Menge: 1,000 Stk

**4.1.180 Anschluss einer vorhandenen Bestands Gas- Kombitherme**
wird aktuell im Keller gelagert, soll im Zuge der
Arbeiten angeschlossen werden, notwendiges
Kleinmaterial wird bei Bedarf seperat vergütet
Menge: 1,000 psch

#### Abschnitt 4.2 WE 13 Heizung

**4.2.10 Kompaktheizkörper Typ 11**
Kompaktheizkörper, PROFLIERT als Plattenheizkörper, mit
oberer Abdeckung, Seitenverkleidung, grundiert und
entlackiert,
mit Konvektonslamellen, Druckstufe PN 10.
Einschließlich Montageset mit allen Halterungen, mit
Blind und
Entlüftungsstopfen (mit verdrehbarem Rändelkopf),
vernickelt.
Abrechnungslänge je lfm. ohne Stückzuschlag.
Ausführung nach Angaben der Bauleitung.

Fabrikat : Kermi, Buderus oder HM
Typ: 11
Farbe: weiß, (Standardfarbe des Herstellers)
Bauhöhe: 600 mm
Baulänge: 600 mm
Menge: 1,000 St

**4.2.20 Kompaktheizkörper Typ 22**
Kompaktheizkörper, PROFLIERT als Plattenheizkörper, mit
oberer Abdeckung, Seitenverkleidung, grundiert und
entlackiert,
mit Konvektonslamellen, Druckstufe PN 10.
Einschließlich Montageset mit allen Halterungen, m it
Blindund
Entlüftungsstopfen (mit verdrehbarem Rändelkopf),
vernickelt.

Fabrikat : Kermi, Buderus oder HM
Typ: 22
Farbe: weiß, (Standardfarbe des Herstellers)
Bauhöhe: 600 mm
Baulänge: 1000 mm

einschließlich Befestigungen, einsch. Entlüfter,
Stopfen
liefern und montieren
Menge: 3,000 Stk

**4.2.30 Hahnblock für Ventilheizkörper 3/4"**
Hahnblock 3/4"
Rohrabstand 50mm
Rohranschluss 15mm

liefern und montieren
Menge: 5,000 Stk

**4.2.40 Thermostatkopf Danfoss Aero RA,m. Nullabsperrung**
Thermostatkopf Danfoss Aero RA,
m. Nullabsperrung

liefern und montieren
Menge: 5,000 Stk

**4.2.50 Doppel Abdeckrosette**
Doppel Abdeckrosette
16mm Rohrabstand 50mm
weiß

liefern und montieren
Menge: 4,000 Stk

**4.2.60 Kermi Badheizkörper Basic 50 BH 1770/BL 599**
Badheizkörper Kermi Basic - 50 BH 1770 mm / B L 599 mm,
einschl. B efestigungsset und Entlüftungsstopfen
Hersteller: Kermi
Maße: Bauhöhe 1770 mm / Baulänge 599 mm
Typ: Basic - 50, weiß

liefern und montieren
Menge: 1,000 Stk

**4.2.70 Badheizkörper Anschlussgruppe mit TH -Regler Honeywell MNG, D esign**
Badheizkörper Anschlussgruppe mit TH - Regler Honeywell
MNG, Design,
Die Anschlußverrohrung des Vor -und Rücklaufes zum
Heizkörpers hat primär über die Wand und nur in
Ausnahmefällen über den Boden zu erfolgen,beim Anschluß
vom Boden muß dieser fachgerecht versiegelt werden,
einschl. Rosetten zur Abdeckung.
Hersteller : Honeywell
Oberfläche: weiß
Typ: MNG Therafix Design Bestell- Nr.
V2 881 + Thera- 3 T6 001

liefern und montieren
Menge: 1,000 Stk

**4.2.80 Rockwool Conlitschale 150U**
*** Bedarfsposition ohne GB
Rockwool Conlit 150 U Brandschutz
Steinwolle-Schale
Dammung 20mm
Isolierung Dämmung 20mm

liefern und montieren
Menge: 1,000 Stk

**4.2.90 Anlage füllen und entlüften**
Anlage füllen und entlüften
bestehend aus:

füllen und entlüften Anschlussleitung
füllen und entlüften Heizkörper

je 2 Heizkreise
Menge: 1,000 pau

### Bereich 5 Stundenlohnarbeiten

#### Abschnitt 5.1 Stundenlohnarbeiten

**5.1.10 Stundenlohnarbeiten Meister**
Stundenlohnarbeiten für nicht vorhersebare Arbeiten.
Auf Nachweis, müssen vorab von Bauleitung freigegeben
werden.
Menge: 10,000 Std

**5.1.20 Stundenlohnarbeiten Facharbeiter**
Stundenlohnarbeiten für nicht vorhersebare Arbeiten.
Auf Nachweis, müssen vorab von Bauleitung freigegeben
werden.
Menge: 10,000 Std

USt %: 19,00
